# Rejilla de impulsión con compuerta motorizada para regulación de caudal

- Propiedad del archivo: CYPE INGENIEROS, S.A.
- Formato: FIEBDC-3/2002
- Divisa: EUR
- Costes indirectos: 3.00 %
- IVA: 21.00 %

## I Instalaciones

### IB Sistemas de climatización

#### IBZ Sistema Airzone

**IBZ016** Ud Rejilla de impulsión con compuerta motorizada para regulación de caudal.
Rejilla inteligente de impulsión de aluminio extruido, formada por una primera fila de lamas verticales orientables manualmente, una segunda fila de lamas horizontales controladas automáticamente por el conjunto biela-motor en función del ciclo verano/invierno seleccionado en el termostato, y una tercera fila de lamas verticales orientables por tornillo, de 200x100 mm, anodizado color plata, RINT020010AKMRE "AIRZONE", motorización con alimentación a 12 Vcc por cable, con deflector de aire para igualar la velocidad de impulsión en el plano de la rejilla DFRT de chapa de acero galvanizado, de 150x100 mm, montada en pared.
Incluye: Replanteo. Colocación y fijación. Conexionado.
Criterio de medición de proyecto: Número de unidades previstas, según documentación gráfica de Proyecto.
Criterio de medición de obra: Se medirá el número de unidades realmente ejecutadas según especificaciones de Proyecto.

| Código | Ud | Descripción | Rendimiento | Precio | Importe |
|---|---|---|---|---|---|
| mt42air023aab | Ud | Rejilla inteligente de impulsión de aluminio extruido, formada por una primera fila de lamas verticales orientables manualmente, una segunda fila de lamas horizontales controladas automáticamente por el conjunto biela-motor en función del ciclo verano/invierno seleccionado en el termostato, y una tercera fila de lamas verticales orientables por tornillo, de 200x100 mm, anodizado color plata, RINT020010AKMRE "AIRZONE", motorización con alimentación a 12 Vcc por cable, con deflector de aire para igualar la velocidad de impulsión en el plano de la rejilla DFRT de chapa de acero galvanizado, de 150x100 mm. (material) | 1.000 | 159.50 | 159.50 |
| mt42air500bd | Ud | Larguero de chapa galvanizada para formación de marco de montaje de rejillas, longitud 200 mm, L200AG "AIRZONE". (material) | 2.000 | 0.70 | 1.40 |
| mt42air500bb | Ud | Larguero de chapa galvanizada para formación de marco de montaje de rejillas, longitud 100 mm, L100AG "AIRZONE". (material) | 2.000 | 0.40 | 0.80 |
| mo005 | h | Oficial 1ª instalador de climatización. (mano de obra) | 0.303 | 20.48 | 6.21 |
| mo104 | h | Ayudante instalador de climatización. (mano de obra) | 0.242 | 18.88 | 4.57 |
| % | % | Costes directos complementarios | 2 % | 172.48 | 3.45 |
|  |  | Costes directos |  |  | 175.93 |
