# Conducto flexible

- Propiedad del archivo: CYPE Ingenieros S.A.
- Formato: FIEBDC-3/2016
- Programa: Generador de precios de la construcción. CYPE Ingenieros, S.A.
- Fecha: 19/11/2021
- Divisa: EUR
- Costes indirectos: 3 %
- IVA: 21 %

## I Instalaciones

### IC Calefacción, climatización y A.C.S.

#### ICR Sistemas de conducción de aire

**ICR025** m Conducto flexible.
Red de conductos flexibles de distribución de aire para climatización, constituida por tubo flexible de 160 mm de diámetro, TFAT160 "AIRZONE", compuesto por un tubo interior de láminas de poliéster Mylar con refuerzo de alambre tratado contra la oxidación en forma de espiral helicoidal, aislamiento de fibra de vidrio y recubrimiento exterior de láminas de poliéster Mylar. Incluso cinta de aluminio y elementos de fijación con una separación máxima de 1,50 m.
Incluye: Replanteo del recorrido del conducto y de la situación de los elementos de sujeción. Presentación de tubos flexibles para conducción de aire. Colocación y fijación de tubos flexibles para conducción de aire. Comprobación de su correcto funcionamiento.
Criterio de medición de proyecto: Longitud medida según documentación gráfica de Proyecto.
Criterio de medición de obra: Se medirá la longitud realmente ejecutada según especificaciones de Proyecto.

| Código | Ud | Descripción | Rendimiento | Precio | Importe |
|---|---|---|---|---|---|
| mt42air600h | m | Tubo flexible de 160 mm de diámetro, TFAT160 "AIRZONE", compuesto por un tubo interior de láminas de poliéster Mylar con refuerzo de alambre tratado contra la oxidación en forma de espiral helicoidal, aislamiento de fibra de vidrio y recubrimiento exterior de láminas de poliéster Mylar. (material) | 1.05 | 61 | 64.050 |
| mt42con020 | m | Cinta autoadhesiva de aluminio, de 50 micras de espesor y 65 mm de anchura, a base de resinas acrílicas, para el sellado y fijación del aislamiento. (material) | 0.553 | 0.19 | 0.105 |
| mt42con135 | Ud | Brida y soporte para fijación de tubos flexibles para conducción de aire en instalaciones de climatización. (material) | 0.7 | 1.5 | 1.050 |
| mo005 | h | Oficial 1ª instalador de climatización. (mano de obra) | 0.227 | 19.56 | 4.440 |
| mo104 | h | Ayudante instalador de climatización. (mano de obra) | 0.227 | 18.01 | 4.088 |
| % | % | Costes directos complementarios | 2 % | 73.733 | 1.475 |
|  |  | Costes directos |  |  | 75.208 |

Residuos:
- colocación: mt42con020; factor de residuo 0.048

## Recursos

**mt42con020** m Cinta autoadhesiva de aluminio
Datos técnicos: Coste energético 10.095 MJ; Emisión de CO2 0.274 kg; Código LER 17 04 02; Masa del elemento 0.023 kg; Volumen 0.000015 m3
Residuos:
- embalaje: re170203 Plástico. (componente de residuo); rendimiento 0.005 kg; Código LER 17 02 03; Masa del elemento 1 kg; Volumen 0.001667 m3
