# Red de conductos flexibles de distribución de aire para climatización

- Propiedad del archivo: CYPE INGENIEROS, S.A.
- Formato: FIEBDC-3/2002
- Divisa: EUR
- Costes indirectos: 3.00 %
- IVA: 21.00 %

**ICR025** m Red de conductos flexibles de distribución de aire para climatización, constituida por tubo flexible de 160 mm de diámetro, TFAT160 "AIRZONE", compuesto por un tubo interior de láminas de poliéster Mylar con refuerzo de alambre tratado contra la oxidación en forma de espiral helicoidal, aislamiento de fibra de vidrio y recubrimiento exterior de láminas de poliéster Mylar. Incluso cinta de aluminio y elementos de fijación con una separación máxima de 1,50 m.
Red de conductos flexibles de distribución de aire para climatización, constituida por tubo flexible de 160 mm de diámetro, TFAT160 "AIRZONE", compuesto por un tubo interior de láminas de poliéster Mylar con refuerzo de alambre tratado contra la oxidación en forma de espiral helicoidal, aislamiento de fibra de vidrio y recubrimiento exterior de láminas de poliéster Mylar. Incluso cinta de aluminio y elementos de fijación con una separación máxima de 1,50 m.
Incluye: Replanteo del recorrido del conducto y de la situación de los elementos de sujeción. Presentación de tubos flexibles para conducción de aire. Colocación y fijación de tubos flexibles para conducción de aire. Comprobación de su correcto funcionamiento.
Criterio de medición de proyecto: Longitud medida según documentación gráfica de Proyecto.
Criterio de medición de obra: Se medirá la longitud realmente ejecutada según especificaciones de Proyecto.

| Código | Ud | Descripción | Rendimiento | Precio | Importe |
|---|---|---|---|---|---|
| mt42air600h | m | Tubo flexible de 160 mm de diámetro, TFAT160 "AIRZONE", compuesto por un tubo interior de láminas de poliéster Mylar con refuerzo de alambre tratado contra la oxidación en forma de espiral helicoidal, aislamiento de fibra de vidrio y recubrimiento exterior de láminas de poliéster Mylar. (material) | 1.050 | 61.00 | 64.05 |
| mt42con020 | m | Cinta autoadhesiva de aluminio, de 50 micras de espesor y 65 mm de anchura, a base de resinas acrílicas, para el sellado y fijación del aislamiento. (material) | 0.553 | 0.19 | 0.11 |
| mt42con135 | Ud | Brida y soporte para fijación de tubos flexibles para conducción de aire en instalaciones de climatización. (material) | 0.700 | 1.50 | 1.05 |
| mo005 | h | Oficial 1ª instalador de climatización. (mano de obra) | 0.227 | 19.42 | 4.41 |
| mo104 | h | Ayudante instalador de climatización. (mano de obra) | 0.227 | 17.86 | 4.05 |
| % | % | Costes directos complementarios | 2 % | 73.67 | 1.47 |
|  |  | Costes directos |  |  | 75.14 |
