# Compuerta de conducto, motorizada, para regulación de caudal

- Propiedad del archivo: CYPE Ingenieros S.A.
- Formato: FIEBDC-3/2016
- Programa: Generador de precios de la construcción. CYPE Ingenieros, S.A.
- Fecha: 23/05/2025
- Divisa: EUR
- Costes indirectos: 3 %
- IVA: 21 %

## I Instalaciones

### IB Sistemas de climatización

#### IBZ Sistema Airzone

**IBZ020** Ud Compuerta de conducto, motorizada, para regulación de caudal.
Compuerta rectangular de conducto, motorizada, para regulación de caudal, cuerpo de aluminio, de 150x75 mm, CPRC0150075MTE "AIRZONE", con lamas y marco de refuerzo de aluminio, goma de estanqueidad de PVC y juntas del marco de refuerzo y ruedas dentadas de poliamida, motorización con alimentación a 12 Vcc por cable.
Incluye: Replanteo. Colocación y fijación. Conexionado.
Criterio de medición de proyecto: Número de unidades previstas, según documentación gráfica de Proyecto.
Criterio de medición de obra: Se medirá el número de unidades realmente ejecutadas según especificaciones de Proyecto.

| Código | Ud | Descripción | Rendimiento | Precio | Importe |
|---|---|---|---|---|---|
| mt42air800aa1 | Ud | Compuerta rectangular de conducto, motorizada, para regulación de caudal, cuerpo de aluminio, de 150x75 mm, CPRC0150075MTE "AIRZONE", con lamas y marco de refuerzo de aluminio, goma de estanqueidad de PVC y juntas del marco de refuerzo y ruedas dentadas de poliamida, motorización con alimentación a 12 Vcc por cable. (material) | 1 | 145 | 145.000 |
| mo005 | h | Oficial 1ª instalador de climatización. (mano de obra) | 0.201 | 23.74 | 4.772 |
| mo104 | h | Ayudante instalador de climatización. (mano de obra) | 0.161 | 21.9 | 3.526 |
| % | % | Costes directos complementarios | 2 % | 153.298 | 3.066 |
|  |  | Costes directos |  |  | 156.364 |

## Recursos

**mt42air800aa1** Ud Compuerta rectangular de conducto
Datos técnicos: Coste energético 7.571 MJ; Emisión de CO2 0.503 kg
Residuos:
- embalaje: re150101 Envases de papel y cartón. (componente de residuo); rendimiento 0.155 kg; Código LER 15 01 01; Masa del elemento 1 kg; Volumen 0.001333 m3
- embalaje: re170203 Plástico. (componente de residuo); rendimiento 0.077 kg; Código LER 17 02 03; Masa del elemento 1 kg; Volumen 0.001667 m3
