# Boca de ventilación

- Propiedad del archivo: CYPE Ingenieros S.A.
- Formato: FIEBDC-3/2016
- Programa: Generador de precios de la construcción. CYPE Ingenieros, S.A.
- Fecha: 22/10/2024
- Divisa: EUR
- Costes indirectos: 3 %
- IVA: 21 %

## I Instalaciones

### IC Calefacción, refrigeración, climatización y A.C.S.

#### ICR Sistemas de conducción de aire

**ICR060** Ud Boca de ventilación.
Boca de extracción de chapa de acero en ejecución redonda, de 100 mm de diámetro, color blanco RAL 9010, BOEX100B "AIRZONE", fijación mediante tornillos ocultos. Incluso accesorios de montaje y elementos de fijación.
Incluye: Replanteo. Colocación del marco de montaje. Fijación en el marco de montaje.
Criterio de medición de proyecto: Número de unidades previstas, según documentación gráfica de Proyecto.
Criterio de medición de obra: Se medirá el número de unidades realmente ejecutadas según especificaciones de Proyecto.

| Código | Ud | Descripción | Rendimiento | Precio | Importe |
|---|---|---|---|---|---|
| mt42air300a | Ud | Boca de extracción de chapa de acero en ejecución redonda, de 100 mm de diámetro, color blanco RAL 9010, BOEX100B "AIRZONE", fijación mediante tornillos ocultos. (material) | 1 | 11 | 11.000 |
| mo005 | h | Oficial 1ª instalador de climatización. (mano de obra) | 0.162 | 22.74 | 3.684 |
| mo104 | h | Ayudante instalador de climatización. (mano de obra) | 0.162 | 20.98 | 3.399 |
| % | % | Costes directos complementarios | 2 % | 18.083 | 0.362 |
|  |  | Costes directos |  |  | 18.445 |

## Recursos

**mt42air300a** Ud Boca de extracción de chapa de acero en ejecución redonda
Datos técnicos: Coste energético 2.005 MJ; Emisión de CO2 0.163 kg
Residuos:
- embalaje: re150101 Envases de papel y cartón. (componente de residuo); rendimiento 0.072 kg; Código LER 15 01 01; Masa del elemento 1 kg; Volumen 0.001333 m3
